# Neubau Dreifeldsporthalle Ennigerloh
Angebotsaufforderung (GAEB DA XML 3.2, DA83)
Projekt: 1931
Währung: EUR
Nebenangebote zugelassen: ja
Eröffnung: 11.06.2007 11:00:00
Erstellt mit: GXML Toolbox V3.3 R20210630, iTWO_64 V11.0.738, 21.10.2026

## Deckblatt als Vortext
Projektdaten:

Projektbezeichnung: Neubau Dreifeldsporthalle Ennigerloh
Straße:
PLZ:
Ort:  Ennigerloh

Auftraggeber: Stadt Ennigerloh
Straße:  Marktplatz 1
PLZ:  59320
Ort:  Ennigerloh

## 1 Allgemeine Vorbemerkungen
1 Allgemeine Vorbemerkungen

Allgemeine Technische Vertragsbedingungen für Bauleistungen (ATV)
Allgemeine Regelungen für Bauarbeiten jeder Art DIN 18299 Ausgabe September 2019/2023

Projektbeschreibung:
Der Neubau der Sporthalle dient als Ersatz für die abgängige Olympiahalle an der Berliner Straße 37B und wird in unmittelbarer Nähe zur genannten Bestandshalle auf dem Grundstück nordöstlich der Rosa-Parks Gesamtschule und der Kita errichtet. Der Neubau ist als Dreifeldsporthalle für den Schulsport ausgelegt und wird zusätzlich auch durch den Vereinssport genutzt. In der Halle werden 432 Sitzplätze und zusätzlich sechs barrierefreie sowie 48 Stehplätze angeboten.
Das Gebäude besteht aus einem zweigeschossigen niedrigen Volumen, welches in einer L-Form den höheren eingeschossigen Hallenkörper umschließt. Im Norden befinden sich, als eingerückte längere Zeile angeschlossen, das eingeschossige Gerätelager sowie Regieraum für die Sporthalle.
Das L-förmige Gebäude beinhaltet im EG die Funktionsbereiche Umkleide, Lager, Hausanschlussraum, Technik HLS und im 1.OG die Zugänge zur Tribüne, Räume für den Vereinssport, Teeküche, öffentl. WC Anlagen  sowie weitere Technikflächen.
Die Dreifeldhalle wird süd-östlich erschlossen. Das Foyer im EG dient als Verteiler, von hier kann der Besucher entweder über eine Treppenanlage oder mit einem Aufzug in das eigentliche Foyer im OG mit direktem Zugang zum Oberrang auf die Tribüne oder in die Umkleidetrakte im EG gelangen.

Das Gebäude wird in herkömmlicher Stahlbetonbauweise errichtet. Die Bodenplatte wird frostfrei auf Streifenfundamente gegründet, die tragenden Wände und Stützen werden gem. statischer Auslegung dementsprechend errichtet.
Das Dachtragwerk der Halle wird als Stahlfachwerkträger mit einer Dachtragschale als Trapezblech (akustisch wirksam) ausgebildet. Die Binder besitzen eine Spannweite von rd. 37,5 m.
Die Geschossdecke sowie das Dach des vorgestellten Funktionsbaukörpers wird massiv in Stahlbeton ausgeführt, gleiches gilt für die Dachfläche der Geräteräume.
Die Dachflächen werden zum Teil mit extensivem Gründach als auch mit PV Anlagen belegt.

Die Fassade wird mit einer vorgehängten gekanteten Metallfassade versehen, welche durch zusätzlich stärker aufbauende Lisenen aus dem gleichen Material verstärkt gegliedert wird. Fensterflächen werden als Aluminumrahmenfenster bzw. PR-Fassade aus Aluminium ausgeführt.

Nachfolgend wird auf Allgemeine Regelungen für Bauarbeiten jeder Art DIN 18299 eingegangen. Die Nummerierung erfolgt nach der DIN, Punkte die nicht erwähnt werden sind für das Projekt nicht relevant.

Angaben zur Baustelle
0.1.1 Lage der Baustelle, Umgebungsbedingungen, Zufahrtsmöglichkeiten und Beschaffenheit der Zufahrt, sowie etwaige Einschränkungen bei Ihrer Benutzung.
Zufahrtstraßen/ Erschließung:
Die Erschließung und die Transportwege der Baustelle erfolgen über die Breslauer Straße und daran direkt anschließend über einen Verbindungsweg zwischen Schule und Kita zur bestehenden Parkplatzfläche am Baugrundstück.
Der namenslose Verbindungsweg kann nur einspurig in beide Richtungen befahren werden, eine gesteuerte Verkehrsführung ist geplant, in diesem Bereich ist aufgrund der Nähe zur Schule und zur Kita mit einem erhöhten Schüleraufkommen zu rechnen.
In der Zeit von 7:30 bis 8:00 Uhr dürfen keine Anlieferungen erfolgen.
Die Zufahrtsstraßen sowie die angrenzenden Fußwege sind von Verschmutzungen freizuhalten und bei Bedarf sofort zu reinigen.

Der benannte öffentliche Parkplatz wird für die Zeit der Baustelle weitestgehend für öffentliches Parken gesperrt sein, das direkt angrenzende Baugrundstück wird hierüber erschlossen.

Die bauseitig zur Verfügung gestellte Baustelleneinrichtung umfasst (das Baustelleneinrichtungskonzept ist zu berücksichtigen):
- Bauzaun zum Einfassen des Grundstücks, sowie Abgrenzung zu Besprechungs-, Wasch- und WC-Container. Einschl. 2-flügelige Tore.
- Baustrom- und Bauwasserversorgung
- Wasch- und WC-Container
- Lagerflächen sowie Flächen für die Materialanlieferung
Personentransporter sowie PKW können nicht auf dem Baugrundstück geparkt werden und können den vorbeschriebenen Parkplatz nutzen.
Die vom Auftragnehmer zu stellende Baustelleneinrichtung umfasst, sämtliche Nebenleistungen zur Baustelleneinrichtung gemäß VOB/C.
Weitere Flächen, die darüber hinaus nicht durch einen bauseitigen Bauzaun umfasst werden, stehen nicht zur Verfügung.

0.1.5 Für den Verkehr freizuhaltende Flächen
Das Parken auf den ausgewiesenen Parkflächen, auf dem Grundstück, ist ausschließlich für Transport- und Materialfahrzeuge vorgesehen. Personenfahrzeuge sind außerhalb des Grundstücks zu parken.
0.1.7 Art, Lage, Anschlusswert und Bedingungen für das Überlassen von Anschlüssen für Wasser, Energie und Abwasser
Anschluss- und Entsorgungsmöglichkeiten für Wasser, Energie und Abwasser sind auf dem Baugelände vorhanden. Die einzelnen Positionierungen können dem Baustelleneinrichtungskonzept entnommen werden.

0.1.8 Lage und Ausmaß der dem Auftragnehmer für die Ausführung seiner Leistung zur Benutzung oder Mitnutzung überlassenen Flächen und Räume
Zur Verfügung stehende Lagerflächen auf dem Baugelände sind im Baustelleneinrichtungskonzept ersichtlich. Diese Lagerflächen stehen allen zeitgleich arbeitenden Gewerken zur Verfügung. Es ist eine vorherige Abstimmung mit der Objektüberwachung erforderlich. Es besteht kein genereller Anspruch auf Lagerflächen!
Tagesunterkünfte und verschlossene Lagerräume können dem AN nicht zur Verfügung gestellt werden und sind im Rahmen der vorhandenen Flächen von ihm selbst zu errichten. Die Lage und der Umfang der Tagesunterkünfte und Lagerräume sind mit dem örtlichen Objektüberwacher abzustimmen.

0.1.14 Art und Umfang des Schutzes von Bäumen, Pflanzbeständen, Vegetationsflächen, Verkehrsflächen, Bauteilen, Bauwerken, Grenzsteinen und dergleichen im Bereich der Baustelle
Der Baumschutz erfolgt bauseitig.

0.1.15 Art und Umfang der Regelung und Sicherung des öffentlichen Verkehrs
Die Zufahrt zum Baufeld kreuzt bestehenden Fußgängerwege, die während der gesamten Baumaßnahme die Zuwegung für die Schüler aber auch der Kitakinder darstellt. Das Überqueren des Schülerverkehrsweges mit Fahrzeugen hat stets mit erhöhter Aufmerksamkeit zu erfolgen.

0.1.23 Besondere Vorgaben für die Entsorgung, z. B. Beschränkungen für die Beseitigung von Abwasser und Abfall:
Der Auftragnehmer ist verpflichtet ohne gesonderte Aufforderung durch den AG, täglich für die Beseitigung seines Bauschutts zu sorgen. Kommt er dieser Verpflichtung trotz angemessener Nachfrist nicht nach, kann der AG den Bauschutt auf Kosten des ANs beseitigen lassen. Abfallstoffe sind gemäß Kreislaufwirtschaftsgesetz sowie der einschlägigen Richtlinien zu entsorgen. Der Unternehmer hat vor Stellung der Schlussrechnung eine Bescheinigung für die fachgerechte Entsorgung gemäß Gewerbeabfallverordnung vorzulegen. Die Kosten sind in die Einheitspreise einzukalkulieren.

## 2 Zusätzliche Vorbemerkungen
2 Zusätzliche Vorbemerkungen

2.1 Leistungserbringung
Die im Leistungsverzeichnis beschriebenen Leistungen sind komplett herzustellen.

Die vom Bieter in das Leistungsverzeichnis eingetragenen Preise gelten für die Erbringung der Leistung inkl. aller Kosten für Material, Nebenarbeiten sowie für Liefern, Vorhalten und Abtransport der zur Ausführung der ausgeschriebenen Leistungen nötigen Geräte, Hebezeuge und Montagehilfsmittel, einschließlich aller notwendigen Arbeits- und Schutzgerüste, wenn sie nach Maßgabe der Ausschreibungsunterlagen nicht bauseits gestellt werden.

Der Auftragnehmer ist verpflichtet, wenn er der Ansicht ist, dass in der vorliegenden Leistungsbeschreibung einzelne Leistungen nicht enthalten sind, die zur vollständigen, funktionsfähigen und gebrauchsfertigen Fertigstellung seiner Arbeiten gehören, sowie Unklarheiten im Leistungsumfang bestehen, vor Angebotsabgabe schriftlich mitzuteilen.

2.2 Baustelle
Baubesprechungen finden auf Verlangen der Bauleitung statt, in der Regel wöchentlich zu einem bestimmten Termin, hierfür ist ein Bauleiter des Auftragnehmer zu benennen. Der zeitliche Aufwand wird nicht gesondert vergütet. Der Auftragnehmer ist zur Teilnahme verpflichtet.

Der Auftragnehmer ist für die Sicherheit im Rahmen seiner eigenen Tätigkeit auf und im Umfeld des Baugrundstücks und der Baustelle verantwortlich.

Die Verkehrssicherungspflicht auf und im Umfeld der Baustelle obliegt allein dem Auftragnehmer im Rahmen seiner eigenen Tätigkeit. Dabei sind insbesindere Transporte für An- und Ablieferung, Schwenkradien von Kränen etc. eigenverantwortlich abzusichern.
Er kann sich weder auf eine etwaige Bauleitung des Auftraggebers noch auf den Sicherheits- und Gesundheitsschutzkoordinator berufen.

Bereiche, in denen eine Bautätigkeit ausgeübt wird, oder welche nicht fertig und/oder nicht freigeben oder übergeben sind, sind wirksam und dauerhaft abzusperren sowie gegen unbefugten Zutritt zu sichern.

Der Auftragnehmer sorgt für die allgemeine Ordnung auf der Baustelle und regelt das Zusammenwirken aller von ihm beauftragten Nachunternehmer.

Sicherung vor Vandalismus, Diebstahl und mutwilliger Zerstörung. Es liegt in der Verantwortung des Auftragnehmers, das Gebäude zu schützen. Inwieweit er eine Sicherung vor mutwilliger Zerstörung, Diebstahl und Vandalismus vorsieht, ist seine Sache. Vom Auftragnehmer vorgesehene Leistungen werden nicht gesondert vergütet.

2.3 Amtssprache
Amtssprache auf der gesamten Baustelle ist Deutsch. Beabsichtigt der Unternehmer fremdsprachiges
Personal einzusetzen, ist zu jeder Zeit zu gewährleisten, dass ein deutschsprachiger Vorarbeiter auf der
Baustelle vorhanden ist. Kommt es zu Verzögerungen aufgrund von Verständigungsschwierigkeiten haftet
der jeweilige Unternehmer für die Unterbrechung. Verzögerungskosten anderer Gewerke werden vollständig an den Verursacher weitergeleitet.

2.4 Nachunternehmer
Der Auftragnehmer darf Leistungen nur an Nachunternehmer Übertragen, die fachkundig, leistungsfähig und zuverlässig sind. Dazu gehört auch, dass Sie Ihren gesetzlichen Verpflichtungen von Steuern und Sozialabgaben nachgekommen sind und die gewerblichen Voraussetzungen erfüllen.

Der Einsatz von Nachunternehmern ist dem Auftraggeber schriftlich anzuzeigen. Im Einzelnen sind die Art und der Umfang der zur Übertragung beabsichtigten Leistung, sowie Name, und Anschrift, Berufsgenossenschaft (einschließlich Mitgliednummer) und Nachweise über die erforderlichen Qualifikationen und Referenzen des Nachunternehmers sind beizulegen. Mit den Arbeiten darf erst begonnen werden, wenn die schriftliche Freigabe des Arbeitgeber vorliegt.
Der Arbeitnehmer darf dem Nachunternehmer keine ungünstigeren Bedingungen insbesondere hinsichtlich der Zahlungsweise und Sicherheitsleistungen auferlegen, als zwischen ihm und dem Arbeitgeber vereinbart sind.
Der Arbeitnehmer hat sicherzustellen, dass der Nachunternehmer die ihm übertragenen Leistungen nicht weitervergibt, es sei denn, der Arbeitgeber stimmt dem schriftlich zu.

2.5 Sicherheits- und Gesundheitskoordinator
Den Anordnungen SIGEKO (Sicherheits-und Gesundheitsschutzkoordinator) gemäß Baustellenverordnung ist Folge zu leisten. Durch Nichtbefolgung hervorgerufene Stillstände oder Verzögerungen gehen zu Lasten des Auftragnehmers. Anfallende Kosten werden diesem in Abzug gebracht. Die Einweisung durch den Sigeko ist an alle Mitarbeiter weiterzugeben. Die Gefährdungsanalyse hat vor Beginn der Arbeiten schriftl. zu erfolgen.

2.6 Bautagebuch
Der Auftragnehmer hat während seiner Ausführung ein Bautagebuch in Form von täglichen Bautagesberichten zu führen.
Hierfür sind insbesondere folgende Inhalte aufzulisten:
- Datum, Beginn der Arbeiten, Ende der Arbeiten
- Wetterverhältnisse
- Anzahl und Namen der auf der Baustelle tätigen Mitarbeiter sowie deren Qualifikation (Polier, Vorarbeiter, Facharbeiter, Hilfsarbeiter)
- Angaben zur ausgeführten Tätigkeiten, ggf. mit Zuordnung zu Bauteilen oder Bereichen
- besondere Vorkommnisse im Rahmen seiner Tätigkeiten
- Unterschrift des Auftragnehmers

Die Bautagesberichte sind wöchentlich spätestens zur nächsten Baubesprechung der örtlichen Bauleitung vorzulegen. Das Führen des Bautagebuches wird nicht gesondert vergütet.

2.7 Vereinfachte Schreibweise
AG = Auftraggeber
AN = Auftragnehmer (Bieter)
2.8 Informationsmaterial / Muster / Prüfzeugnisse
Sämtliche Materialien sind vor dem Einbau zu bemustern und vom Architekten freigeben zu lassen.
Der AN hat dem AG auf Anforderung zusätzliches Informationsmaterial und/oder zusätzliche Prüfzeugnisse zur Verfügung zu stellen.

2.9 Bei Widersprüchen zwischen Plananlagen und LV-Text hat der LV-Text Vorrang in der Gültigkeit. Bei Widersprüchen zwischen LV-Langtext und LV-Kurztext hat stets der LV-Langtext Vorrang in der Gültigkeit.

2.10 Aus Abrechnungszeichnungen oder anderen Aufmaß- unterlagen müssen alle Maße, die zur Prüfung einer Rechnung nötig sind, unmittelbar zu ersehen sein. Die Originale der Aufmaßblätter, Wiegescheine und ähnliche Abrechnungsbelege erhält der AG, die Durchschriften der AN.
Bei Aufmaß und Abrechnung sind Längen und Flächen mit zwei Stellen nach dem Komma, Rauminhalte und Gewichte sind mit drei Stellen nach dem Komma zu runden. Bei Stundenlohnarbeiten hat der AN die Stundenlohn- arbeiten über die arbeitstäglichen Stundenlohnzettel in zweifacher Ausfertigung mind. wöchentlich einzureichen. Die Originale der Stundenlohnzettel behält der AG, die vom AG bescheinigten Durchschriften der AN.

2.11 Für das Leistungsverzeichnis sind alle maßgebenden Normen und Richtlinien verbindlich, insbesondere:
- entsprechende Teile der VOB/C
- DIN 18 299 - Allgemeine Regelungen für Bauarbeiten jeder Art
- Richtlinien der Hersteller, sofern sie den DIN-Vorschriften nicht widersprechen
- die Unfallverhütungsvorschriften

2.13 Ein beauftragter Vermesser misst die Hauptachsen ein. Alle sonstigen Vermessungsarbeiten für die Ausführungen müssen vom Auftragnehmer ohne besondere Vergütung durchgeführt werden.
Der Auftragnehmer selbst ist für das Aufmaß und die technische Klarstellung an Ort und Stelle verantwortlich.

2.14 Dem AN werden die Ausführungsunterlagen gemäß §3 Abs. 1 VOB/B in digitaler Form per E-Mail oder über einen Downloadlink zur Verfügung gestellt. Der AN ist für ggf. erforderlichen Unterlagen in Papierform selbst verantwortlich. Die dadurch entstehenden Kosten sind in die Einheitspreise einzukalkulieren.

2.15 Der Auftragnehmer legt innerhalb von 28 Kalendertagen nach Auftragserteilung, mind. 3 Tage vor Arbeitsbeginn unter Berücksichtigung des SiGiKo- Plans einen detaillierten Baustelleneinrichtungsplan vor, dieser wird entsprechend dem Baufortschritt vom AN aktualisiert.

2.16 Spätestens 4 Wochen nach Auftragserteilung ist der Bauleitung des Auftraggebers ein detaillierter Terminplan als Bauablaufplan (Aufteilung in Bauabschnitte mit Anfangs- und Endzeiten, Maßnahmen bezüglich Baustelleneinrichtung usw.) zu übergeben. Es hat eine Darstellung als Balkendiagramm zu erfolgen. Es sind insbesondere Angaben zum Personaleinsatz für die jeweiligen Aktivitäten, Darstellung kritischer Wege und Schnittstellen zu anderen Gewerken auszuweisen.

2.17 Für die Baustromversorgung der Baustelle wird bauseits ein Hauptverteiler zur Verfügung gestellt, dieser hat eine max. Leistung von 125 A.

2.18 Verankerungen, Knotenpunkte
Verbindungen und Befestigungen sind so auszuführen, dass sich die Bauteile bei Temperaturänderungen ungehindert ausdehnen können, ohne dass es in diesem Zusammenhang zu Schäden irgendwelcher Art kommt. Befestigungsmittel aller Art sind nur aus korrosionsbe- ständigen Stoffen zugelassen.

Sämtliche Kleineisenteile wie z. B. Kopf- und Fußplatten, Laschen, Stegbleche, Verstärkungen usw., die zur Erreichung des in der jeweiligen Position beabsichtigten Endzustandes erforderlich werden, sind zu kalkulieren.

Abrechnung von Kleineisenteilen, wenn im LV nicht anders beschrieben:

1. bei Pos. mit Mengenansatz über eine Gewichtseinheit (kg, t):
die Gewichte der Kleineisenteile werden über die Einheitspreise der zugehörigen Stahlkonstruktionen abgerechnet.

2. bei Pos. mit Mengenansatz über Stückzahl, Längen und Flächen:
die Kleineisenteile werden nicht gesondert vergütet, die Kosten für die Kleineisenteile sind in die Einheitspreise der entsprechenden Pos. einzurechnen.

## 332.01 Stahlbauarbeiten
Datum: 21.10.2026

### Bereich 1 Stahlbauarbeiten

#### Abschnitt 1.1 Baustelleneinrichtung, allgemeine Leistungen

**1.1.10 Werk- und Montageplanung**
Erstellen der Werk- und Montageplanung für die ausgeschriebenen Leistungen, Grundlage der Zeichnungen sind die vorliegenden Ausführungspläne und die statische Vorbemessung.

Alle Positionen sind zu detaillieren. Aus den Darstellungen müssen Konstruktion, Maße, Einbau, Befestigung und Bauanschlüsse der Bauteile erkennbar sein.
Für die Richtigkeit der Maße, Höhenpunkte und Verbindungen
bleibt der AN allein verantwortlich.

Die Werkplanung muss spätestens vier Wochen nach Auftragserteilung dem AG unaufgefordert über den Poolarserver vorgelegt werden.

Die Werk- und Montageplanung ist mit dem Architekten und Prüfstatiker des AG abzustimmen.
Eine einmalige Überarbeitung der Pläne nach Änderungen durch den AG ist einzurechnen.
Die Ausführung der jeweiligen Leistungen darf erst nach Vorlage der schriftlichen Freigabe der Werkplanung durch den AG und dem Prüfstatiker erfolgen.
Menge: 1,000 St

**1.1.20 Statischer Nachweis**
Für die Stahlkonstruktion liegt vom Statiker des Auftraggebers eine statische Bemessung vor.

Vom AN sind prüffähige statische Nachweise zur Vorlage beim Prüfstatiker zu sämtlichen Befestigungs-, Anschluss- und Knotenpunkten sowie für alle Befestigungs- und Verbindungsmittel aufzustellen.

Der statische Nachweis muss spätestens vier Wochen nach Auftragserteilung dem AG unaufgefordert über den Poolarserver vorgelegt werden.

Die Ausführung der jeweiligen Leistungen darf erst nach Vorlage der schriftlichen Freigabe der Nachweise durch den AG und dem Prüfstatiker erfolgen.
Menge: 1,000 St

**1.1.30 Montage- und Transportkonzept**
Erstellen eines Montage- und Transportkonzeptes für die ausgeschriebenen Leistungen, insbesondere für die Stahlfachwerkträger.
Das Dachtragwerk der Sporthalle besteht aus 8 Stück Fachwerkträgern mit einer Länge von ca. 37,0 m. Die Teilung des Fachwerktägers in Einzelsegmente für den Transport und die Montage ist dem AN überlassen. Es wird daraufhingewiesen, dass sich die Baustelle in einem innerstädtischen Wohn-/Mischgebiet beefindet und die direkte Zuwegung zum Baufeld über eine einspurige Parkplatzzufahrt
führt.
Die genaueren Begebenheiten zur Zuwegung können der beigefügten Fotodokumentation und dem Übersichtsplan entnommen werden.

Zum Zeitpunkt der Montage der Stahlkonstruktion ist der Rohbau fertiggestellt. Dies bedeutet, dass alle umgrenzend Wände errichtet sind und die Tribüne aus Sichtbetonelementen eingebaut ist. Die Bodenplatte der Halle kann lediglich mit Hubsteigern befahren werden. Die Zuwegung zur Sporthalle kann über die zwei Außentüren mit lichten Öffnungsmaßen von 3,01 x 2,76 m erfolgen.
Menge: 1,000 St

**1.1.40 Baustelleneinrichtung**
Gesamte eigene Baustelleneinrichtung des AN  aufstellen und räumen,

bestehend aus z.B. Containern (insbesondere auch Mannschaft- und Materialcontainer), Kran- und Förderanlagen, Hebezeuge, Fahrzeuge, Kleingeräte, Maschinen, Werkzeuge, Lager-/Bevorratungseinrichtungen,
Schutzeinrichtungen wie Schutzwände/ Schutzdächer/ Geländer/ begehbare Abdeckungen, provisorische Treppen einschl. Geländer,

erforderliche Befestigungen/Fundamente unterhalb der Bestandteile der eigenen Baustelleneinrichtung insbesondere der Kräne usw. für sämtliche in der Leistungsbeschreibung aufgeführten Leistungen, sofern für die Befestigungen/ Fundamente stat. Berechnungen notwendig werden, sind diese Sache des AN.

Hinweis:
Über einen separaten Auftrag Baustelleneinrichtung werden die folgenden Leistungen bauseits erbracht:
- Erstellung Übergabepunkte/Anschlüsse Baustrom und Bauwasser
- Sanitärcontainer
- Bauzaun
- Baustraße
- Fassadengerüst oberste Lage ausgebildet als Fanglage

Den Materialtransport hat der AN eigenverantwortlich zu gewährleisten. Hierzu werden ihm vom Bauherrn oder von anderen am Bau bezeiligten Unternehmen keinerlei Gerätschaften/Hilfsmittel zur Verfügung gestellt.

Der beigefügte Baustelleneinrichtungsplan dient lediglich als Konzept. Es gibt keine Garantie auf Vollständigkeit und Richtigkeit.
Menge: 1,000 St

#### Abschnitt 1.2 Stahlbauarbeiten

**1.2.10 Stahlfachwerkträger, Formstahl S355JR**
Träger, Einbauort Dach, Einbauhöhe ca. 10,00 m, Einfeldträger, Ausführung als Fachwerkkonstruktion, als Satteldachträger, Neigung 2 prozent, als Kombination verschiedener Profilarten,
Ausführung gemäß beigefügter Zeichnungsanlage und statischer Bemessung,

Ausführung als Vollwandkonstruktion, aus Formstahl, Stahl S355 JR DIN EN 10025-2, Werkstoff-Nr. 1.0045,
werkseitige Konstruktion geschweißt, Baustellenstöße geschraubt,

Gesamtlänge ca. 45,60 m, Teilung nach Wahl des AN,
Höhe 2600 bis 3000 mm,
Gesamtgewicht ca. 12t

Untergurt aus HEB 300, Einzelmasse Stahl 117,0 kg/m,
Obergurt aus HEB 300, Einzelmasse Stahl 117,0 kg/m,
im Auflagerbereich mit Stegverstärkung
Diagonalen aus HEB 160, Einzelmasse Stahl 43,7 kg/m,

Herstellung Fachwerkträger mit Überhöhung, Überhöhung 60 mm,

Oberflächenbehandlung wird gesondert vergütet,

Befestigung des Obergurtes auf Stahlbetonwand mittels angeschweißter Endkopfplatte, an bauseitig einbetonierter Ankerplatte, einschl. aller Kleineisenteile, Verbindungsmittel sind in die Einheitspreise einzukalkulieren.
Menge: 98,500 t

**1.2.20 Träger HEA 200, Formstahl S235JR**
Träger, für das Nebentragwerk, Einbauort Dach, Einbauhöhe ca. 10,00 m,
Ausführung gemäß beigefügter Zeichnungsanlage und statischer Bemessung,

Ausführung als Vollwandkonstruktion, aus Formstahl, Stahl S235 JR DIN EN 10025-2, Werkstoff-Nr. 1.0038,
werkseitige Konstruktion geschweißt, Baustellenstöße geschraubt,

Profil HEA 200, Einzelmasse Stahl 43,0 kg/m,
Gesamtlänge ca. 45,60 m, Teilung nach Wahl des AN,

Oberflächenbehandlung wird gesondert vergütet,

Träger aufgelagert auf Fachwerkträgern der vorherigen Position, Achsabstand ca. 5,00 m, Befestigung in den Randbereichen an der Stahlbetonwand mittels angeschweißten Kopfplatten und Bolzenanker, einschl. aller Kleineisenteile, Verbindungsmittel sind in die Einheitspreise einzukalkulieren.
Menge: 24,000 t

**1.2.30 Aussteifung L100x10, Formstahl S235JR**
Aussteifung, für das Nebentragwerk, Einbauort Dach, Einbauhöhe ca. 10,00 m,
Ausführung gemäß beigefügter Zeichnungsanlage und statischer Bemessung,

Ausführung als Vollwandkonstruktion, aus Formstahl, Stahl S235 JR DIN EN 10025-2, Werkstoff-Nr. 1.0038,
werkseitige Konstruktion geschweißt, Baustellenstöße geschraubt,

Profil L100x10, Einzelmasse Stahl 15,1 kg/m, Einzellängen 6000 bis 6500 mm,

Oberflächenbehandlung wird gesondert vergütet,

Befestigung in den Eckbereichen an den HEA 200 Trägern, einschl. aller Kleineisenteile, Verbindungsmittel sind in die Einheitspreise einzukalkulieren.
Menge: 6,800 t

**1.2.40 Wechsel IPE 200, Formstahl S235JR**
Wechsel, für RWA-Lichtkuppeln, Einbauort Dach, Einbauhöhe ca. 10,00 m,

Ausführung gemäß beigefügter Zeichnungsanlage und statischer Bemessung,

Ausführung als Vollwandkonstruktion, aus Formstahl, Stahl S235 JR DIN EN 10025-2, Werkstoff-Nr. 1.0038,
werkseitige Konstruktion geschweißt, Baustellenstöße geschraubt,

Profil IPE 200, Einzelmasse Stahl 23,0 kg/m,
Einzellängen 2500 bis 4000mm,

Oberflächenbehandlung wird gesondert vergütet,

Befestigung untereinander und an den HEA 200 Trägern, einschl. aller Kleineisenteile, Verbindungsmittel sind in die Einheitspreise einzukalkulieren.
Menge: 1,500 t

**1.2.50 Randwinkel L150x10, Formstahl S235JR**
Randwinkel, zur Auflagerung Trapezblech, Einbauort Dach, Einbauhöhe ca. 10,00 m, Montage geneigt, Dachgefälle ca. 2 %.

Ausführung gemäß beigefügter Zeichnungsanlage und statischer Bemessung,

Ausführung als Vollwandkonstruktion, aus Formstahl, Stahl S235 JR DIN EN 10025-2, Werkstoff-Nr. 1.0038,
werkseitige Konstruktion geschweißt, Baustellenstöße geschraubt,

Profil L150x10, Einzelmasse Stahl 23,0 kg/m, Einzellängen ca. 3500 mm,

Oberflächenbehandlung wird gesondert vergütet,

Befestigung in Dübel-/Schraubmontage seitlich an der Stb.-Wand, zwischen den HEA 200 Trägern, einschl. aller Kleineisenteile, Verbindungsmittel sind in die Einheitspreise einzukalkulieren.
Leistung einschl. Hinterlegung des Winkels im Befestigungsbereich zum Ausgleich von Bautoleranzen.
Menge: 1,700 t

**1.2.60 Stahlunterkonstruktion**
Stahlunterkonstruktion, Einbauort Dach, Einbauhöhe ca. 10,00 m,

Ausführung gemäß beigefügter Zeichnungsanlage,

Ausführung als Vollwandkonstruktion, aus Formstahl, Stahl S235 JR DIN EN 10025-2, Werkstoff-Nr. 1.0038,
werkseitige Konstruktion geschweißt, Baustellenstöße geschraubt,

Profil HEA 200, Einzelmasse Stahl 43,0 kg/m,
Einzellängen 5500 bis 10500 mm,
Profil HEA 120, Einzelmasse Stahl 20,4 kg/m,
Gesamtlänge ca. 45,60 m, Teilung nach Wahl An
Profil HEA 100, Einzelmasse Stahl 17,0 kg/m,
Gesamtlänge ca. 41,0 m, Teilung nach Wahl AN

Oberflächenbehandlung wird gesondert vergütet,

Befestigung an Stahlkonstruktion des Dachtragwerks, einschl. aller Kleineisenteile, Verbindungsmittel sind in die Einheitspreise einzukalkulieren.
Menge: 6,000 t

**1.2.70 Stahlunterkonstruktion Sportgeräte**
Stahlunterkonstruktion, für die Montage von Sportgeräten, Einbauort Dach, Einbauhöhe ca. 8,00 m,

Ausführung gemäß beigefügter Zeichnungsanlage,

Ausführung als Vollwandkonstruktion, aus Formstahl, Stahl S235 JR DIN EN 10025-2, Werkstoff-Nr. 1.0038,
werkseitige Konstruktion geschweißt, Baustellenstöße geschraubt,

Profil HEA 200, Einzelmasse Stahl 43,0 kg/m,
Einzellängen 5000 bis 10500 mm,

Oberflächenbehandlung wird gesondert vergütet,

Befestigung mittels Kopfplatten an den Untergurten der Fachwerkträger, einschl. aller Kleineisenteile, Verbindungsmittel sind in die Einheitspreise einzukalkulieren.
Menge: 0,900 t

**1.2.80 Stahlunterkonstruktion Trennvorhang**
Stahlunterkonstruktion, für die Montage der Trennvorhänge, Einbauort Dach, Einbauhöhe ca. 10,00 m,
Ausführung gemäß beigefügter Zeichnungsanlage,

Ausführung als Vollwandkonstruktion, aus Formstahl, Stahl S235 JR DIN EN 10025-2, Werkstoff-Nr. 1.0038,
werkseitige Konstruktion geschweißt, Baustellenstöße geschraubt,

Profil HEA 120, Einzelmasse Stahl 20,4 kg/m,
Einzellängen 700 bis 1100 mm,

Oberflächenbehandlung wird gesondert vergütet,

Befestigung am Obergurt der Fachwerkträger und an den HEA 200 Trägern, einschl. aller Kleineisenteile, Verbindungsmittel sind in die Einheitspreise einzukalkulieren.
Menge: 0,650 t

**1.2.90 Stahlunterkonstruktion Elektro**
Stahlunterkonstruktion, für Elektroinstallationen, Einbauort Dach, Einbauhöhe ca. 10,00 m,

Ausführung gemäß beigefügter Zeichnungsanlage,

Ausführung als Vollwandkonstruktion, aus Formstahl, Stahl S235 JR DIN EN 10025-2, Werkstoff-Nr. 1.0038,
werkseitige Konstruktion geschweißt, Baustellenstöße geschraubt,

T-Konstruktion bestehend aus
Abhängung:
Hohlprofil 80x80x5 mm, Einzelmasse Stahl 11,6 kg/m,
Einzellängen 2000 bis 2500 mm,
Galgen:
HEA 100, Einzelmasse Stahl 17,0 kg/m,
Einzellängen ca. 1000 mm,

Oberflächenbehandlung wird gesondert vergütet,

Befestigung mittels angeschweißter Kopfplatten an den HEA 200 Trägern, einschl. aller Kleineisenteile, Verbindungsmittel sind in die Einheitspreise einzukalkulieren.
Menge: 2,500 t

**1.2.100 Stahlunterkonstruktion Lüftung**
Stahlunterkonstruktion, für Elektroinstallationen, Einbauort Dach, Einbauhöhe ca. 10,00 m,

Ausführung gemäß beigefügter Zeichnungsanlage,

Ausführung als Vollwandkonstruktion, aus Formstahl, Stahl S235 JR DIN EN 10025-2, Werkstoff-Nr. 1.0038,
werkseitige Konstruktion geschweißt, Baustellenstöße geschraubt,

Profil HEA 120, Einzelmasse Stahl 20,4 kg/m,
Einzellängen ca. 350 mm,

Oberflächenbehandlung wird gesondert vergütet,

Befestigung mittels angeschweißter Kopfplatten, einschl. aller Kleineisenteile, Verbindungsmittel sind in die Einheitspreise einzukalkulieren.
Menge: 0,300 t

**1.2.110 Lastösen**
Lastöse, für temporäre Installationen, Einbauort Dach, Einbauhöhe ca. 8,00

aus Stahl S235 JR DIN EN 10025-2, Werkstoff-Nr. 1.0038,
werkseitige Konstruktion geschweißt, Baustellenstöße geschraubt,

Durchmesser Öse ca. 70 mm,
geeignet zur Aufnahme einer Last von 500 kg

Oberflächenbehandlung wird gesondert vergütet,

Befestigung mittels angeschweißter Kopfplatten an Untergurt der Fachwerkträger, einschl. aller Kleineisenteile, Verbindungsmittel sind in die Einheitspreise einzukalkulieren.
Menge: 36,000 St

**1.2.120 Brandschutzbeschichtung**
Dämmschichtbildende Brandschutzbeschichtung mit allgemeiner bauaufsichtlicher Zulassung, an tragenden und aussteifenden Bauteilen der zuvor beschriebenen Positionen, aus Stahl, allseitig beflammt, innen

Profile etc.

Feuerwiderstandsklasse R 30 (Bemessungstemperatur 500 Grad C) DIN EN 13501-2, hohe mechanische Belastbarkeit

Beschichtung erfüllt die Korrosivitätskategorie C2 (gering) DIN EN ISO 12944-2,

2-komponentige Epoxid Brandschutzbeschichtung, als Werkstattbeschichtung
Aufbau wie folgt:
- erforderlicher Oberflächenvorbereitung, entfernen aller verbundstörenden Beläge und reinigen durch strahlen, Vorbereitungsgrad Sa 2 1/2,

- systemgebundener Grundbeschichtung,

- dämmschichtbildende, 2-komponentige Beschichtung, lösemittelfrei, im Airless-Verfahren aufbringen

- Deckbeschichtung, 2-komponentig, als zusätzlicher Schutz und für dekorative Gestaltungsmöglichkeiten, im RAL-Farbton nach Wahl des AG,

Schichtdicken und Verarbeitung gemäß Herstellerhinweise.

Leistung einschl. erforderlicher Ausbesserung von Transport- und Montageschäden und Bescheschichtungen der Schraubverbindungen auf der Baustelle.
Menge: 1085,000 m2

**1.2.130 Schichtstärkenmessprotokolle**
*** Pauschalposition
Erstellung und Übermitllung der erforderlichen Schichtstärkenmessprotokolle für die beschichtete Stahlkonstruktion gemäß den Vordrucken des Beschichtungsherstellers. Die Schichtdickenmessung hat mit einem elektronischem Messgerät zerstörungsfrei zu erfolgen.
Menge: 1,000 psch

#### Abschnitt 1.3 Trapezblecharbeiten

**1.3.10 Schutznetze Trapezblechverlegung**
Schutznetz Trapezblechverlegung Personauffangnetz DIN EN 1263-1 und DGUV Regel 101-011, herstellen, für die Zeit der Montage der gesamten Dachkonstruktion vorhalten und wieder entfernen.

Fläche unter dem Schutznetz frei zugänglich, Länge über 45 bis 50 m, Breite über 35 bis 40 m,

Befestigung an Stahlfachwerkträger, Achsabstand der Binder ca. 5,00 m, Befestigung im Randbereich an Stahlbetonwand,  Dachneigung ca. 2 Prozent,
Höhe OK Sohle bis UK Fachwerkträger ca. 7,75 m
Höhe UK Fachwerkträger bis UK Trapezblech ca. 3,00 m

Hinweis: Notwendige mobile Montagegerüste oder Hubsteiger sind mit einzukalkulieren.
Menge: 1710,000 m2

**1.3.20 Stahltrapezprofil tN 1,00 mm**
Stahltrapezprofil DIN EN 1090, mit Akustiklochung als Tragschale für Flachdachaufbau, aus Stahlblech S320GD,

Profilbezeichnung 153/280,
Nennblechdicke 1,00 mm,
Lochanteil 15 %,
Belastung aus Eigenlasten und Nutzlasten gemäß beiliegender Statik;
Statisches System: Dreifeldträger;
Stützweite ca. 3,75 m,
max. Durchbiegung l/300,
Einbauhöhe ca. 11,0 m über OK Bodenplatte Sporthalle,

Stahltrapezprofil beidseitig verzinkt,
Sicht- und Rückseite beschichtet,
Korrosivitätskategorie C2 (gering) DIN EN ISO 12944-2, Beschichtung mit hoher Schutzdauer (H) DIN 55634-1, Farbton nach Wahl des AG gem. Musterkarte des Herstellers

aufgelagert auf Stahlfachwerkträgern, mit 2 % Neigung, Befestigung im Bereich der Längsstöße und Überlappungen, mit Dichtschraube aus verzinktem Stahl, mit allgemeiner bauaufsichtlicher Zulassung, das Trapezblech muss, entsprechend der technischen Zulassung vom Deutschen Institut für Bautechnik, vorgebohrt werden.
Menge: 1710,000 m2

**1.3.30 Randversteifungsblech, Stirnseite**
Randversteifungsblech, zur Aussteifung an der Stirnränder, Materialdicke ca. 2,0 mm, 1-teilig, L-förmig gekantet, Abwicklung ca. 600 mm, Stahlsorte und Korrosionsschutz entsprechend der Tragschale, einschl. Dichtschrauben aus verzinktem Stahl,  Abstand Verbindungsmittel e < 333 mm und Dichtbänder.
Menge: 91,000 m

**1.3.40 Randversteifungsblech, Längsseite**
Randversteifungsblech, zur Aussteifung der Längsränder der Stahltrapezblechprofile nach DIN 18807, Materialdicke ca. 2,0 mm, 2-teilig, je 2 Kantungen, Abwicklung gesamt ca. 800 mm, Stahlsorte und Korrosionsschutz entsprechend der Tragschale, einschl. Dichtschrauben aus verzinktem Stahl, Abstand Verbindungsmittel e < 333 mm und Dichtbänder.

Montage geneigt, Dachgefälle ca. 2 %.
Menge: 75,000 m

**1.3.50 Aussparung Lichtkuppel 240 x 150 cm**
Aussparung für Lichtkuppel in vorbeschr. Dachtragschale

Abmessung lichte Öffnung ca. 240 x 150 cm,
einschl. Einfassrahmen, aus gekantetem Stahlblech, bandverzinkt und beschichtet wie Tragschale, Materialdicke 2,0 mm, Abwicklung ca. 500 mm, 3 Kantungen, Ausführung des Einfassprofils allseitig, einschl. 4 St. Eckausbildungen.
Menge: 6,000 St
Kostengruppe DIN 276 2018-12: 362

**1.3.60 Aussparung Dachablauf**
Aussparung für Dachdurchführung in vorbeschr. Dachtragschale, Durchmesser ca. 100 mm, einschl. Anordnung eines oberseitigen Verstärkungsblech, Blechstärke 2,0 mm, Abmessung gemäß Erfordernis, bandverzinkt und beschichtet wie Tragschale.
Die Schnittkanten sind nachzubeschichten.
Menge: 16,000 St

**1.3.70 Schutznetze Bereich Öffnungen bis 4,00 m2**
Schutznetz DIN EN 1263-1 und DGUV Regel 101-011, im Bereich von Öffnungen im Trapezblech, Öffnungsgröße über  2,50 bis 5,00 m2, aufbauen und wieder abbauen.

Befestigung an Stahl-Konstruktion, Dachneigung ca. 2 Prozent, Einbauhöhe ca. 11,00 m über OK Bodenplatte Sporthalle.

HINWEIS
Statische und konstruktive Voraussetzungen sind selbst zu schaffen. Notwendige mobile Montagegerüste oder Hubsteiger sind mit einzukalkulieren. Die Gegebenheiten im Rohbauzustand sind zu berücksichtigen.
Menge: 6,000 St

**1.3.80 Schutznetze Bereich Öffnungen vorhalten**
Vorhaltung der zuvor beschriebenen Schutznetze im Bereich von Öffnung, Vorhaltung von Montage der Stahltrapezbleche bis zum Einbau der Lichtkuppeln (Dachdecker)

Vorhaltungsdauer: ca. 5 Wochen
Abrechnung: St/Wo= Stück pro Woche
Menge: 30,000 StWo

#### Abschnitt 1.4 Stundenlohnarbeiten, sonstiges

*Hinweis: Stundenlöhne*
Stundenlöhne

Über die geleisteten Arbeitsstunden und den dadurch erforderlichen Verbrauch von Stoffen sowie die Vorhaltung von Einrichtungen, Geräten, Maschinen, und maschinellen Anlagen, für Frachten, Fuhr- und Ladeleistungen sowie etwaige Sonderkosten der für die Stundenlohnarbeiten notwendigen Aufwendungen sind werktäglich oder wöchentlich Stundenlohnzettel einzureichen. Abnutzung von Stoffen (wie bspw. Schrauben, Sägeblätter etc.) werden nicht vergütet und sind in die Stundenlohnarbeiten mit einzukalkulieren. Jegliche Stundenlohnarbeit muss vorab bei der Objektüberwachung  angemeldet und bestätigt werden.

**1.4.10 Stunden Baufacharbeiter**
Stundenlohnarbeiten durch Baufacharbeiter/-in auf Anordnung des AG ausführen, der Verrechnungssatz für die jeweilige Arbeitskraft umfasst sämtliche Aufwendungen wie Lohn- und Gehaltskosten, Lohn- und Gehaltsnebenkosten, Zuschläge, lohngebundene und lohnabhängige Kosten, sonstige Sozialkosten, Gemeinkosten, Wagnis und Gewinn.
Menge: 15,000 h

**1.4.20 Stunden Bauhelfer**
Stundenlohnarbeiten durch Bauhelfer/-in auf Anordnung des AG ausführen, der Verrechnungssatz für die jeweilige Arbeitskraft umfasst sämtliche Aufwendungen wie Lohn- und Gehaltskosten, Lohn- und Gehaltsnebenkosten, Zuschläge, lohngebundene und lohnabhängige Kosten, sonstige Sozialkosten, Gemeinkosten, Wagnis und Gewinn.
Menge: 5,000 h

**1.4.30 Dokumentation**
*** Pauschalposition
Kosten für die Zusammenstellung und die Aufstellung einer prüffähigen Dokumentation für sämtliche Leistungen durch den AN.

Folgende Unterlagen sind dem AG zu übergeben:
- Fachunternehmererklärung
- Übereinstimmungserklärung Brandschutzbeschichtung
- Werkstattzeichnungen und statische Berechnungen
- Verwendbarkeitsnachweise, Zulassungen, Muster, Proben, Produktnachweise der eingebauten Materialien usw.
- erforderliche Merkblätter für die Reinigung, Pflege und Wartung der Konstruktion.

Zusammenstellung und Upload auf den Poolarserver.
Menge: 1,000 psch
Kostengruppe DIN 276 2018-12: 363
